# Mülheim - Neubau Heißener Bad
Angebotsaufforderung (GAEB DA XML 3.3, DA83)
Projekt: G20063
Währung: EUR
Erstellt mit: GXML Toolbox V3.3 R20220330, ORCA AVA 27 27.00.00, 11.06.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## VORBEMERKUNGEN ZUM LEISTUNGSVERZEICHNIS
Baustellen-Beschreibung

Bei den nachfolgend aufgeführten Leistungen handelt es sich um die Innentüren  für den Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".

Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für die funktionsfähigen Estrich-, Putz-, Abdichtungs- und Fliesenarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 026 Tischlerarbeiten/Innentüren

### Titel 01 Baustelleneinrichtung/sonstiges

**01.1 Baustelleneinrichtung**
Einrichten, Vorhalten, Unterhalten, Abbauen der
Baustelleneinrichtung mit allen zur Durchführung der
eigenen Arbeiten erf. Maschinen und Geräte,
Materialaufzügen, Mannschaftseinrichtungen,
Versorgungsanlagen, Unfallverhütungseinrichtungen etc.

Einschließlich:
- Führen des Bautagebuchs,
-  Übernahme der Verantwortung gem. LBauO,
-  Übernahme von ggf. erf. Prüfgebühren o.ä. aus
 dieser Position,
- Wiederherstellen des ursprünglichen Zustands von
  benutzten Einrichtungen, wie Straßen, Gehwegen,
  Abstellflächen auf Grundstücken etc. (Der Zustand
 ist vor Baubeginn durch Fotos vom AN zu dokumentieren)
- Alle sonstigen Kosten, die der AN zur ordnungsgemäßen  Durchführung der Bauaufgabe zu erbringen hat.
- Lager/Personalscontainer für das eigene Personal
- Herstellen der Stellfläche für zuvor genannte
 Container im öffentlichen Verkehrsbereich (siehe
 Baustelleneinrichtungplan) inkl. aller notwendigen
 Genehmigungen und Kosten.
Menge: 1,000 Stk

**01.2 Vorhaltung Baustelleneinrichtung**
Vorhaltung der vorgenannten Position für 1 Woche der
Baustelleneinrichtung.
Menge: 3,000 Wo

**01.3 Musterlieferungen**
Vor Ausführung der jeweiligen Leistungen gilt es entsprechende Muster zwecks Freigabe zu liefern.

- Oberfläche der Türen/Möbel
- Beschläge.

Abrechnung pauschal als 1 Stk.
Menge: 1,000 Stk

**01.4 Dokumentation**
Die Dokumentation soll mind. folgende Punkte beinhalten:
- den Nachweis über die verwendeten Materialien
 inkl. der Technischen Merkblätter, RAL-Farbtöne, etc.
-  eventuell wichtige Hinweise für den Betreiber
-  Reinigungs- und Pflegeanweisungen
- Prüfzeugnisse jegl. Art
-  Fachunternehmererklärung
- etc.

sämtliche Unterlagen sind digital,
sauber gegliedert mit Inhaltsangabe, als DWG/PDF auf den bauseits zur Verfügung gestellten externen Server "Poolarserver" vor dem Einreichen der Schlussrechnung abzugeben und hochzuladen.
Menge: 1,000 Stk

**01.5 Werkplanung / Zeichnungen / Fortschreibung Türlisten**
Auf Grundlage der Architekten-Planung sind vom AN entsprechende Werk- und Detailzeichnungen  2-fach in Papierform sowie digital als DWG-Datei anzufertigen und dem Architekten rechtzeitig vor Fertigung und Ausführung zur Freigabe zu übergeben.
Die vorhandene Türliste ist fortzuschreiben/ggfs. zu ergänzen
Beibringen von Güte- und sonstiger Nachweise sowie sämtl. Kosten zur technischen Bearbeitung sind in dieser Position einzurechnen und damit abgegolten.
Menge: 1,000 Stk

**01.6 Materialangaben**
Vollspantüren

angebotenes Fabrikat: '.....................................'

  (Bietereintrag)

Vollkunststofftüren

angebotenes Fabrikat: '.....................................'

  (Bietereintrag)

Drücker

Leitfabrikate gem vorangegangener Bebusterung:

Türdrücker mit Rosettengarnitur in Edelstahl
angebotenes Fabrikat: '.....................................'

  (Bietereintrag)

Türdrücker für Fluchtwegtüren in Edelstahl o.glw.

angebotenes Fabrikat '.....................................'

  (Bietereintrag)

Schlößer

angebotenes Fabrikat: '.....................................'

  (Bietereintrag)

Obentürschließer

angebotenes Fabrikat: '.....................................'

  (Bietereintrag)

Obentürschließer nach EN 1154, Größe 3 - 5, für barrierefreie Türen nach DIN 18040 bis Flügelbreite 1250 mm bei max. 47 Nm Öffnungsmoment

angebotenes Fabrikat: '.....................................'

  (Bietereintrag)

Bänder

angebotenes Fabrikat: '.....................................'

  (Bietereintrag)

Aluminium Zargen
angebotens Fabrikat

'.........'

vom  Bieter einzutragen

HPL-Schichtplatten
Nussbaum Hell

vom Bieter einzutragen:

'.........'

angebotenes Fabriakt
Menge: 0,000 Stk

### Titel 02 Innentüren-Vollspan

*Hinweis: Allgemeine Hinweise*
Alle Türblatter erhalten einen stumpfen Anschlag

Alle Türblätter erhalten beidseitig ein HPL-Schichtplatte, 0,8 mm
Dekor gemäß der vorherigen Bemusterung:

Bedienkraft gem DIN EN 12217 Klasse 3

Beansprungsgruppe nach EN 1192: Klasse 4

Die Aluminiumzargen sind vor der Pulverbeschichtung mittels Voranodisation zu behandeln.
Oberfläche: Pulverbeschichte im Farbton RAL 7006
Zargenausführung in " Kantiger Optik" Kantenradius =/ > 2,50 nnm

**02.1 Innentür-Vollspan T0.01-2 / T 0-1 / 1.010 x 2.135 mm (b/h)**
Einbauort: Unisex WC
Raumnummer: EG 02.
Abmessung: 1.010 x 2.135 mm (b/h)
Aufschlagrichtung: L
Brandschutz: ohne
Beansprungsgruppe: IV
Feuchtebeständigkeit: Feuchtraum
Widerstandsklasse: ohne
Schallschutz: ohne

Türblatt
Bauart: Vollspan
 4-seitig umlaufenden Schichtholzrahmen
Oberfläche Türblatt  Material: HPL Schichtplatte
Farbton: nussbaum hell

Schloss
 Schweres Einsteckschloss  (Behördenschloss) mit Edelstahlstulp.
 WC-Garnitur frei/besetzt
Bänder:
Art: Dreirollenband, VX
Anzahl: 2 Stück je Tür
Beschlag U-förmiger Türgriff mit Rundrosetten
 Edelstahl,
 Durchmesser ca. 21 mm
 Drücker/Drücker
Zarge
Art: mehrteilige Umfassungszarge
 mit Wanddickenausgleich
Material: Aluminium
Farbe: Pulverbeschichtet,
 RAL 7006

Wandmaterial: Kalksandstein 270 mm

sonstiges: Unterschnitt 20 mm für Lüftung
Menge: 1,000 St

**02.2 Innentür-Vollspan T0.04-1 / T 0-1 / 1.010 x 2.135 mm (b/h)**
Einbauort: Backoffice
Raumnummer: EG 04.
Abmessung: 1.010 x 2.135 mm (b/h)
Aufschlagrichtung: R
Brandschutz: ohne
Beansprungsgruppe: IV
Feuchtebeständigkeit: ohne
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 270 mm

sonstiges: . / .
Menge: 1,000 St

**02.3 Innentür-Vollspan T0.05-1 / T 0-1 / 1.010 x 2.135 mm (b/h)**
Einbauort: Mehrzweckraum
Raumnummer: EG 05.
Abmessung: 1.010 x 2.135 mm (b/h)
Aufschlagrichtung: L
Brandschutz: ohne
Beansprungsgruppe: IV
Feuchtebeständigkeit: ohne
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 270 mm

sonstiges: . / .
Menge: 1,000 St

**02.4 Innentür-Vollspan T0.36-1 / T 0-1 / 1.010 x 2.135 mm (b/h)**
Einbauort: Büro
Raumnummer: EG 36.
Abmessung: 1.010 x 2.135 mm (b/h)
Aufschlagrichtung: L
Brandschutz: ohne
Beansprungsgruppe: IV
Feuchtebeständigkeit: ohne
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 270 mm

sonstiges: . / .
Menge: 1,000 St

**02.5 Innentür-Vollspan T0.37-1 / T 0-1 / 1.010 x 2.135 mm (b/h)**
Einbauort: Personalraum
Raumnummer: EG 37.
Abmessung: 1.010 x 2.135 mm (b/h)
Aufschlagrichtung: R
Brandschutz: ohne
Beansprungsgruppe: IV
Feuchtebeständigkeit: ohne
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 270 mm

sonstiges: . / .
Menge: 1,000 St

**02.6 Innentür-Vollspan T0.38-1 / T 0-1 / 885 x 2.135 mm (b/h)**
Einbauort: WC D
Raumnummer: EG 38.
Abmessung: 885 x 2.135 mm (b/h)
Aufschlagrichtung: L
Brandschutz: ohne
Beansprungsgruppe: IV
Feuchtebeständigkeit: Feuchtraum
Widerstandsklasse: ohne
Schallschutz: ohne

Türblatt
Bauart: Vollspan
 4-seitig umlaufenden Schichtholzrahmen
Oberfläche Türblatt  Material: HPL Schichtplatte
Farbton: nussbaum hell

Schloss
 Schweres Einsteckschloss  (Behördenschloss) mit Edelstahlstulp.
 WC-Garnitur frei/besetzt
Bänder:
Art: Dreirollenband, VX
Anzahl: 2 Stück je Tür
Beschlag U-förmiger Türgriff mit Rundrosetten
 Edelstahl,
 Durchmesser ca. 21 mm
 Drücker/Drücker
Zarge
Art: mehrteilige Umfassungszarge
 mit Wanddickenausgleich
Material: Aluminium
Farbe: Pulverbeschichtet,
 RAL 7006

Wandmaterial: Kalksandstein 145 mm

sonstiges: Unterschnitt 25 mm für Lüftung
Menge: 1,000 St

**02.7 Innentür-Vollspan T0.39-1 / T 0-1 / 885 x 2.135 mm (b/h)**
Einbauort: WC H
Raumnummer: EG 39.
Abmessung: 885 x 2.135 mm (b/h)
Aufschlagrichtung: R
Brandschutz: ohne
Beansprungsgruppe: IV
Feuchtebeständigkeit: Feuchtraum
Widerstandsklasse: ohne
Schallschutz: ohne

Türblatt
Bauart: Vollspan
 4-seitig umlaufenden Schichtholzrahmen
Oberfläche Türblatt  Material: HPL Schichtplatte
Farbton: nussbaum hell

Schloss
 Schweres Einsteckschloss  (Behördenschloss) mit Edelstahlstulp.
 WC-Garnitur frei/besetzt
Bänder:
Art: Dreirollenband, VX
Anzahl: 2 Stück je Tür
Beschlag U-förmiger Türgriff mit Rundrosetten
 Edelstahl,
 Durchmesser ca. 21 mm
 Drücker/Drücker
Zarge
Art: mehrteilige Umfassungszarge
 mit Wanddickenausgleich
Material: Aluminium
Farbe: Pulverbeschichtet,
 RAL 7006

Wandmaterial: Kalksandstein 145 mm

sonstiges: Unterschnitt 25 mm für Lüftung
Menge: 1,000 St

**02.8 Innentür-Vollspan T0.40-1 / T 0-1 / 1.010 x 2.135 mm (b/h)**
Einbauort: Dusche D
Raumnummer: EG 40.
Abmessung: 1.010 x 2.135 mm (b/h)
Aufschlagrichtung: R
Brandschutz: ohne
Beansprungsgruppe: IV
Feuchtebeständigkeit: Feuchtraum
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 145 mm

sonstiges: Unterschnitt 45 mm für Lüftung
Menge: 1,000 St

**02.9 Innentür-Vollspan T0.41-1 / T 0-1 / 1.010 x 2.135 mm (b/h)**
Einbauort: Dusche H
Raumnummer: EG 41.
Abmessung: 1.010 x 2.135 mm (b/h)
Aufschlagrichtung: L
Brandschutz: ohne
Beansprungsgruppe: IV
Feuchtebeständigkeit: Feuchtraum
Widerstandsklasse: ohne
Schallschutz: ohne

Türblatt
Bauart: Vollspan
 4-seitig umlaufenden Schichtholzrahmen
Oberfläche Türblatt  Material: HPL Schichtplatte
Farbton: nussbaum hell

Schloss
 Schweres Einsteckschloss  (Behördenschloss) mit Edelstahlstulp.
 PZ vorgerichtet
Bänder:
Art: Dreirollenband, VX
Anzahl: 2 Stück je Tür
Beschlag U-förmiger Türgriff mit Rundrosetten
 Edelstahl,
 Durchmesser ca. 21 mm
 Drücker/Drücker
Zarge
Art: mehrteilige Umfassungszarge
 mit Wanddickenausgleich
Material: Aluminium
Farbe: Pulverbeschichtet,
 RAL 7006

Wandmaterial: Kalksandstein 145 mm

sonstiges: Unterschnitt 45 mm für Lüftung
Menge: 1,000 St

**02.10 Innentür-Vollspan T0.42-1 / T 30-1 / 1.135 x 2.135 mm (b/h) / OTS / NA / Panik**
Einbauort: Treppenhaus
Raumnummer: EG 42
Abmessung: 1.135 x 2.135 mm (b/h)
Aufschlagrichtung: L
Brandschutz: T30-RS
Beansprungsgruppe: IV
Feuchtebeständigkeit: ohne
Widerstandsklasse: ohne
Schallschutz: ohne

Türblatt
Bauart: Vollspan
 4-seitig umlaufenden Schichtholzrahmen
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 270 mm

sonstiges: Obentürschließer, Gleitschienen
 Panikbeschlag nach DIN 179
 Notausgang Durchgangsbreite 900 mm i.L.
Menge: 1,000 St

### Titel 03 Nassraumtüren-Vollkunststoff

*Hinweis: Allgemeine Hinweise*
Alle verwendeten Materialen  der Türen und Zargen müßen für die Nutzung in einem Hallenbad geeignet sein.
Hierzu zählen auch alle Beschläge, Schlößer, Zubehörteile, Türschließer und Befestigungsmittel.

Insbesonder müßen sie resistent gegen Einwirkungen von Chlor, Salzen, Desinfektions- und sonstigen Reinigungsmitteln sein.

Alle Türblatter erhalten einen stumpfen Anschlag

Alle Türblätter erhalten beidseitig ein HPL-Schichtplatte, Farbton gemäß Positionsbeschreibung

Klimaklasse nach EN 1192:  Klasse 3 (III)

Beansprungsgruppe nach EN 1192: Klasse 4

Die Aluminiumzargen sind vor der Pulverbeschichtung mittels Voranodisation zu behandeln.

**03.1 Innentür-Vollkunststoff T0.03-2 / T 0-1 / 1.010 x 2.135 mm (b/h) / OTS**
Einbauort: Flur Personal
Raumnummer: EG 35
Abmessung: 1.010 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 270 mm

sonstiges: Obentürschließer, Gleitschienen
Menge: 1,000 St

**03.2 Innentür-Vollkunststoff T0.15.2-1 / T 0-1 / 1.010 x 2.135 mm (b/h) / OTS**
Einbauort: WC Damen
Raumnummer: EG 15.2
Abmessung: 1.010 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 205 mm

sonstiges: Obentürschließer, Gleitschienen
Menge: 1,000 St

**03.3 Innentür-Vollkunststoff T0.16.2-1 / T 0-1 / 1.010 x 2.135 mm (b/h) / OTS**
Einbauort: WC Herren
Raumnummer: EG 16.2
Abmessung: 1.010 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 205 mm

sonstiges: Obentürschließer, Gleitschienen
Menge: 1,000 St

**03.4 Innentür-Vollkunststoff T0.14-1 / T 0-1 / 1.135 x 2.135 mm (b/h) / OTS-BEH**
Einbauort: Behinderten WC/Dusche
Raumnummer: EG 17
Abmessung: 1.135 x 2.135 mm (b/h)
Aufschlagrichtung: L
Brandschutz: ohne
Beansprungsgruppe: IV
Feuchtebeständigkeit: Nassraum
Widerstandsklasse: ohne
Schallschutz: ohne

Türblatt
Bauart: Nassraumtür aus Vollkernplatten  Füllung aus Polystyrol-Hartschaum.
 angegossene PU-Kante
Oberfläche Türblatt  Material: HPL Schichtplatte
Farbton: Eiche hell

Schloss
 Schweres Einsteckschloss  (Behördenschloss) mit Edelstahlstulp.
 WC Garnitur frei/besetzt
Bänder:
Art: Dreirollenband, VX
Anzahl: 2 Stück je Tür
Beschlag U-förmiger Türgriff mit Rundrosetten
 Aluminium silber eloxiert,
 Durchmesser ca. 21 mm
 Drücker/Drücker
Zarge
Art: mehrteilige Umfassungszarge
 mit Wanddickenausgleich
Material: Aluminium
Farbe: Pulverbeschichtet,
 RAL nach Wahl AG

Wandmaterial: Stahlbeton 250 mm

sonstiges: Obentürschließer,
 Behindertengerechte Ausführung
Menge: 1,000 St

**03.5 Innentür-Vollkunststoff T0.20-1 / T 0-1 / 1.010 x 2.135 mm (b/h) / OTS**
Einbauort: Sanitätsraum
Raumnummer: EG 20
Abmessung: 1.010 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 280 mm

sonstiges: Obentürschließer, Gleitschienen
Menge: 1,000 St

**03.6 Innentür-Vollkunststoff T0.20-2 / T 0-1 / 1.010 x 2.135 mm (b/h) / OTS**
Einbauort: Sanitätsraum
Raumnummer: EG 20
Abmessung: 1.010 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 330 mm

sonstiges: Obentürschließer, Gleitschienen
Menge: 1,000 St

**03.7 Innentür-Vollkunststoff T0.21-1 / T 0-1 / 1.010 x 2.135 mm (b/h) / OTS**
Einbauort: PUMI Lager
Raumnummer: EG 21
Abmessung: 1.010 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 280 mm

sonstiges: Obentürschließer, Gleitschienen
Menge: 1,000 St

**03.8 Innentür-Vollkunststoff T0.21-2 / T 0-1 / 1.010 x 2.135 mm (b/h) / OTS**
Einbauort: PUMI Lager
Raumnummer: EG 21
Abmessung: 1.010 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 330 mm

sonstiges: Obentürschließer, Gleitschienen
Menge: 1,000 St

**03.9 Innentür-Vollkunststoff T0.22-1 / T 0-1 / 1.260 x 2.135 mm (b/h)**
Einbauort: Lager
Raumnummer: EG 22
Abmessung: 1.260 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 330 mm

sonstiges: Unterschnitt 15 mm
Menge: 1,000 St

**03.10 Innentür-Vollkunststoff T0.23-1 / T 0-1 / 1.260 x 2.135 mm (b/h)**
Einbauort: Lager Schulen
Raumnummer: EG 23
Abmessung: 1.260 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 330 mm

sonstiges: Unterschnitt 30 mm
Menge: 1,000 St

**03.11 Innentür-Vollkunststoff T0.24-1 / T 0-1 / 1.260 x 2.135 mm (b/h)**
Einbauort: Lager Vereine
Raumnummer: EG 24
Abmessung: 1.260 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Stahlbeton 330 mm

sonstiges: Unterschnitt 30 mm
Menge: 1,000 St

**03.12 Innentür-Vollkunststoff T0.26-7 / T 0-1 / 885 x 2.135 mm (b/h)**
Einbauort: Aufsicht
Raumnummer: EG 34
Abmessung: 885 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 270 mm

sonstiges: Lüftungsgitter Volumenstrom 400 m3/h
 Unterschnitt 85 mm
Menge: 1,000 St

**03.13 Innentür-Vollkunststoff T0.35-1 / T 30-1 / 1.135 x 2.135 mm (b/h) / OTS / NA / Panik**
Einbauort: Flur Personal
Raumnummer: EG 35
Abmessung: 1.135 x 2.135 mm (b/h)
Aufschlagrichtung: L
Brandschutz: T30-RS
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 270 mm

sonstiges: Obentürschließer, Gleitschienen
 Panikbeschlag nach DIN 179
 Notausgang Durchgangsbreite 900 mm i.L.
Menge: 1,000 St

**03.14 Innentür-Vollkunststoff T0.40-2 / T 0-1 / 1.010 x 2.135 mm (b/h)**
Einbauort: Dusche D
Raumnummer: EG 40
Abmessung: 1.010 x 2.135 mm (b/h)
Aufschlagrichtung: R
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 155 mm

sonstiges: Lüftungsgitter Volumenstrom 200 m3/h  Unterschnitt 45 mm
Menge: 1,000 St

**03.15 Innentür-Vollkunststoff T0.41-2 / T 0-1 / 1.010 x 2.135 mm (b/h)**
Einbauort: Dusche H
Raumnummer: EG 41
Abmessung: 1.010 x 2.135 mm (b/h)
Aufschlagrichtung: L
Brandschutz: ohne
Beansprungsgruppe: IV
Feuchtebeständigkeit: Nassraum
Widerstandsklasse: ohne
Schallschutz: ohne

Türblatt
Bauart: Nassraumtür aus Vollkernplatten  Füllung aus Polystyrol-Hartschaum.
 angegossene PU-Kante
Oberfläche Türblatt  Material: HPL Schichtplatte
Farbton: Nussbaum hell

Schloss
 Schweres Einsteckschloss  (Behördenschloss) mit Edelstahlstulp.
 PZ vorgerichtet
Bänder:
Art: Dreirollenband, VX
Anzahl: 2 Stück je Tür
Beschlag U-förmiger Türgriff mit Rundrosetten
 edelstahl,
 Durchmesser ca. 21 mm
 Drücker/Drücker
Zarge
Art: mehrteilige Umfassungszarge
 mit Wanddickenausgleich
Material: Aluminium
Farbe: Pulverbeschichtet,
 RAL 7006

Wandmaterial: Kalksandsteinmauerwerk 155 mm

sonstiges: Lüftungsgitter Volumenstrom 200 m3/h  Unterschnitt 45 mm
Menge: 1,000 St

### Titel 04 Sonstiges

**04.1 Bodentürstopper**
Bodentürstopper, rund, Höhe ca. 24 mm, Durchmesser
ca. 50 mm, aus Edelstahl mit gebürsteter Oberfläche,
dezenter schwarzer Gummiring liefern und nach Herstellervorschrift befestigen.

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Menge: 5,000 St

**04.2 Wandtürstopper**
Wandstopper, rund, Wandabstand ca. 120 mm, Durchmesser
ca. 40 mm, aus Edelstahl mit gebürsteter Oberfläche,
schwarzer Gummipuffer liefern und nach Herstellervorschrift befestigen.

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Menge: 5,000 St

**04.3 Wandtürstopper - Kleben**
Wandstopper "Bummsinchen", Durchmesser
ca. 50 mm,in Nylon weiß, zum selbstkleben
liefern und fachgerecht befestigen.
Menge: 5,000 St

### Titel 05 Stundenlohnarbeiten

*Hinweis: Stundenlohnarbeiten*
Stundenlohnarbeiten
dürfen nur auf besondere Anweisung der Bauleitung
ausgeführt werden. Nachweise hiefür sind arbeitstäglich
zur Anerkennung vorzulegen.
Mit der Unterzeichnung dieses Angebotes erklärt der
Bieter rechtsverbindlich, dass die Verrechnungssätze der
Stundenlohnarbeiten unter Beachtung der
preisrechtlichen Vorschriften ermittelt sind und
unabhängig von der Anzahl der abgerechneten Stunden
Gültigkeit haben. Die Verrechnungskosten beinhalten die
Gemeinkosten, Sozialbeiträge, evtl. Vermögenswirksame
Leistungen sowie sonstige Nebenkosten.

**05.1 Stundenlohnarbeiten Facharbeiter**
Evtl. erforderliche Arbeiten, die nicht im LV
erfasst sind und gegen Nachweis zur Ausführung kommen,
werden berechnet für:
Facharbeiter
Menge: 10,000 Std

**05.2 Stundenlohnarbeiten Bauhelfer**
Evtl. erforderliche Arbeiten, die nicht im LV
erfasst sind und gegen Nachweis zur Ausführung kommen,
werden berechnet für:
Bauhelfer
Menge: 10,000 Std

### Titel 06 Wartungsvertrag

*Hinweis: Vorbemerkungen zum Wartungsvertrag*
Der Bauherr behält sich vor, den Titel Wartungsarbeiten zu beauftragen.

Die Wartungsarbeiten werden nicht zusammen mit den Bauleistungen beauftragt, stellen jedoch die Grundlage für einen Wartungsvertrag mit dem Bauherrn dar.

Für die in diesem LV ausgeschriebenen Leistungen, Geräte und dergl. ist zur Aufrechterhaltung der Sicherheit und Funktion ein Wartungsvertrag für den Zeitraum von bis zu 4 Jahren nach der Abnahme der Anlagen dem Aufraggeber anzubieten.

Vollwartung für die vorgenannten Innentüren zu folgenden Bedingungen mit folgenden Leistungen des AN:

1.
Der Wartungsdienst erfolgt in regelmäßigen Abständen
und nach Vorschrift, jeweils in Abstimmung mit dem AG
durch Fachpersonal des AN.

2.
Die gesamten Anlagen werden systematisch überprüft,
gewartet, geschmiert, insbesondere Maschinen-, Motor,
Steuerungsteile und Sicherheitseinrichtungen.

3.
Vorgenannte Teile werden nachgestellt und einreguliert.

4.
Gestellung von Schmier- und Reinigungsmitteln.

5.
Austausch von Geräten und Teilen nach Erfordernis,
Auf Nachweis.

6.
Reparaturen und Störungsbeseitigungen einschl. aller
damit verbundenen Kosten, wie Reisekosten, Arbeitslöhne, Spesen, Auslösungen, Zuschlägen, etc.
Inclusive der erforderlichen Gerüste und Arbeitsbühnen.

7.
Vorgenannte Arbeiten sind kurzfristig nach Aufforderung
zu beginnen und fertigzustellen.
Die Fassade ist stets in einwandfreiem Zustand zu halten.

8.
Betriebshaftpflichtversicherung.

9.
Die nachfolgend eingetragenen Preise unterliegen der
Anpassung entsprechend der branchenüblichen Kostensteigerung aus Lohn- und Materialpreisen.

10.
Die Preissteigerungsraten sind dem AG rechtzeitig
mitzuteilen und bedürfen dessen Freigabe.

11.
Die Zahlung der Wartungskosten erfolgt zur Mitte eines
jeden Wartungsjahres.

**06.1 Vollwartungsvertrag bis 4 Betriebsjahr**
Vollwartungsvertrag gem. Vorbemerkungen  innerhalb der Gewährleistungszeitraums von Beginn der mängelfreien Abnahme  bis zum 4. Betriebsjahr der Hubbühne.

Abrechnungseinheit: pauschal je Jahr.
Menge: 4,000 Jahr
